# Robinetterie mitigeur constituée de robinet mitigeur étagère pour lavabo

- Propriété du fichier: CYPE INGENIEROS, S.A.
- Format: FIEBDC-3/2002
- Devise: EUR
- Coûts indirects: 3.00 %
- Frais généraux: 13.00 %
- Bénéfice: 6.00 %
- TVA: 20.00 %

## T Équipements techniques

### TB Équipements sanitaires

#### TBL Lavabos

**TBL020** U Robinetterie mitigeur constituée de robinet mitigeur étagère pour lavabo, série Karim Due, modèle 88944000 "GALINDO", éléments de connexion, raccords d'alimentation flexibles de 3/8" de diamètre et 450 mm de longueur, clapet de non retour et deux vannes d'isolement.
Fourniture et mise en place d'une robinetterie constituée de robinet mitigeur étagère pour lavabo, série Karim Due, modèle 88944000 "GALINDO", en laiton, finition chromée, avec cartouche céramique, aérateur et avec écoulement automatique. Comprend éléments de connexion, raccords d'alimentation flexibles de 3/8" de diamètre et 450 mm de longueur, clapet de non retour et deux vannes d'isolement. Totalement installée, connectée, testée et en fonctionnement.
Inclut: Implantation. Mise en place du robinet. Connexion.
Critère de métré de projet: Nombre d'unités prévues, selon documentation graphique du Projet.
Critère de mesure de l'ouvrage: On mesurera le nombre d'unités réellement mises en place selon les spécifications du Projet.

| Code | U | Désignation | Quantité | Prix | Montant |
|---|---|---|---|---|---|
| mt31gma020rc | U | Robinet mitigeur étagère pour lavabo, série Karim Due, modèle 88944000 "GALINDO", en laiton, finition chromée, avec cartouche céramique, aérateur et avec écoulement automatique, y compris éléments de connexion, raccords d'alimentation flexibles de 3/8" de diamètre et 450 mm de longueur, clapet de non retour et deux vannes d'isolement; NF EN 200. (matériau) | 1.000 | 87.35 | 87.35 |
| mt37www010 | U | Produits complémentaires pour installations de plomberie. (matériau) | 1.000 | 1.40 | 1.40 |
| mo008 | h | Compagnon professionnel III/CP2 plombier. (main-d'œuvre) | 0.566 | 24.91 | 14.10 |
| % | % | Coûts directs complémentaires | 2 % | 102.85 | 2.06 |
|  |  | Coûts directs |  |  | 104.91 |
